# 08 Wände und Glaselemente in Wänden
Leistungsbeschreibung (GAEB 90, DA81)
Währung: EUR

## Neue Vergabeeinheit
Datum: 05.02.19

### 01 Wände und Glaselemente in Wänden

#### 01.01 Wände

##### 01.01.01

**01.01.01.001 Profilständerwand F 90-A**
Profilständerwand F 90-A, nach DIN 4102,
liefern und fachgerecht montieren aus
C-Profilständern bzw. Stahlhohlprofilen
mit beidseitig je 2 x 8 mm Brandschutzbauplatten aus
Kalziumsilikat PROMAXON, Typ A,
Rohdichte ca. 850 kg/m³,
nichtbrennbar - A1,
qualitätsgesichert nach ISO 9001
und einer Ausfachung aus Mineralwolle.
Angebotene Promat-Konstruktion: 150.70
Amtlicher Nachweis: ABP Nr. P-3912/6000-MPA BS
Dem Angebot ist der gültige allgemeine bauaufsichtliche Nachweis der angebotenen Konstruktion
beizufügen.
Wandhöhe: ........... m
Wandlänge: .......... m
Mineralwolle gemäß Konstruktionsblatt
Menge: 0,000 m²

**01.01.01.002 Kabelführungen**
Kabelführungen durch die Trennwand
der vorgenannten Grundposition,
fachgerecht herstellen.
Menge: 0,000 Stüc

##### 01.01.02

**01.01.02.001 Holzständerwand F 30-B**
Holzständerwand F 30-B,
nach DIN 4102,
liefern und fachgerecht montieren
aus einem Holzständerwerk
mit beidseitig je 8 mm Brandschutzbauplatten aus
Kalziumsilikat PROMAXON, Typ A,
Rohdichte ca. 850 kg/m³,
nichtbrennbar - A1,
qualitätsgesichert nach ISO 9001
und einer Ausfachung mit Mineralwolle.
Angebotene Promat-Konstruktion: 160.10
Amtlicher Nachweis: ABP Nr. P-2101/643/16-MPA BS
Dem Angebot ist der gültige allgemeine bauaufsichtliche Nachweis der angebotenen Konstruktion
beizufügen.
Wandhöhe: .......... m
Wandlänge: .......... m
Menge: 0,000 m²

**01.01.02.002 Holzständerwand F 60-B**
Holzständerwand F 60-B,
nach DIN 4102,
liefern und fachgerecht montieren aus
einem Holzständerwerk
mit beidseitig je 8 mm Brandschutzbauplatten aus
Kalziumsilikat PROMAXON, Typ A,
Rohdichte ca. 850 kg/m³,
nichtbrennbar - A1,
qualitätsgesichert nach ISO 9001
und einer Ausfachung mit Mineralwolle.
Angebotene Promat-Konstruktion: 160.10
Amtlicher Nachweis: ABP Nr. P-2101/643/16-MPA BS
Dem Angebot ist der gültige allgemeine bauaufsichtliche Nachweis der angebotenen Konstruktion
beizufügen.
Wandhöhe: .......... m
Wandlänge: .......... m
Menge: 0,000 m²

**01.01.02.003 Holzständerwand F 90-B**
Holzständerwand F 90-B,
nach DIN 4102,
liefern und fachgerecht montieren
mit beidseitig je 12 mm Brandschutzbauplatten aus
Kalziumsilikat PROMAXON, Typ A,
Rohdichte ca. 850 kg/m³,
nichtbrennbar - A1,
qualitätsgesichert nach ISO 9001
und einer Ausfachung aus Mineralwolle.
Angebotene Promat-Konstruktion: 160.20
Amtlicher Nachweis: ABP Nr. P-2101/643/16-MPA BS
Dem Angebot ist der gültige allgemeine bauaufsichtliche Nachweis der angebotenen Konstruktion
beizufügen.
Wandhöhe: .......... m
Wandlänge: .......... m
Menge: 0,000 m²

##### 01.01.03

**01.01.03.001 Trennwand / Vorsatzschale F30**
Trennwand/Vorsatzschale für
nichtklassifizierte Trennwände F 30-A,
nach DIN 4102,
liefern und fachgerecht montieren mit
einer einseitigen Bekleidung aus 2 x 15 mm
PROMATECT-H-Silikat-Brandschutzbauplatten,
zementgebunden,
wasserbeständig Z1 nach DIN EN 12467-12,
Rohdichte ca. 870 kg/m³,
nichtbrennbar - A1,
qualitätsgesichert nach ISO 9001.
Angebotene Promat-Konstruktion: 450.19
Amtlicher Nachweis: ABP Nr. P-2101/636/16-MPA BS
Dem Angebot ist der gültige allgemeine bauaufsichtliche Nachweis der angebotenen Konstruktion
beizufügen.
Wandhöhe: ........... m
Wandlänge: .......... m
Menge: 0,000 Stüc

**01.01.03.002 Stahlfachwerkwand F 90-A**
Stahlfachwerkwand F 90-A,
nach DIN 4102,
liefern und fachgerecht montieren
mit einer beidseitigen Bekleidung aus 20 mm
PROMATECT-H-Silikat-Brandschutzbauplatten,
zementgebunden,
wasserbeständig Z1 nach DIN EN 12467-12,
Rohdichte ca. 870 kg/m³,
nichtbrennbar - A1,
qualitätsgesichert nach ISO 9001.
Angebotene Promat-Konstruktion: 450.81
Amtlicher Nachweis: ABP Nr. P-2100/100/17-MPA BS
Dem Angebot ist der gültige allgemeine bauaufsichtliche Nachweis der angebotenen Konstruktion
beizufügen.
Die Stahlfachwerkkonstruktion ist
............................................... (*1)
Wandhöhe: ........... m
Wandlänge: .......... m

Hinweis:
*1: Die Stahlfachwerkkonstruktion ist
      - bauseits vorhanden
      - mitzuliefern und zu montieren
  (Stahlprofile angeben)
Menge: 0,000 m²

**01.01.03.003 Aufrüstung zur Brandwand**
Aufrüstung einer Porenbetonwand zur nichttragenden
Brandwand, EI 90-M, nach DIN EN 13501-2 : 2003-12,
liefern und fachgerecht montieren,
als Vorsatzschale mit einer einseitigen Bekleidung aus
PROMATECT-H-Silikat-Brandschutzbauplatten,
zementgebunden,
wasserbeständig Z1 nach DIN EN 12467-12,
Rohdichte ca. 870 kg/m³, nichtbrennbar - A1,
qualitätsgesichert nach ISO 9001, mit einer
Stahlblechunterkonstruktion, Mineralwolle und einem
vollflächigen Stahlblech.
Angebotene Promat-Konstruktion: 450.89
Amtlicher Nachweis: ABP Nr. P-3589/187/11-MPA BS
Dem Angebot ist der gültige allgemeine bauaufsichtliche Nachweis der angebotenen Konstruktion
beizufügen.
Bekleidung einseitig mit 15 mm
PROMATECT-H-Brandschutzbauplatten.
Wandhöhe: ........... m
Wandlänge: .......... m
Menge: 0,000 m²

**01.01.03.004 Brandwand F 90 - F 180-A, tragend**
Brandwand F ......-A, tragend,
nach DIN 4102,
liefern und fachgerecht montieren
als Stahlfachwerkkonstruktion mit
einer beidseitigen Bekleidung aus
PROMATECT-H-Silikat-Brandschutzbauplatten,
zementgebunden,
wasserbeständig Z1 nach DIN EN 12467-12,
Rohdichte ca. 870 kg/m³,
nichtbrennbar - A1,
qualitätsgesichert nach ISO 9001
und beidseitiger Blechbekleidung.
Angebotene Promat-Konstruktion: 450.90
Amtlicher Nachweis: ABP Nr. P-3255/1459-MPA BS
Dem Angebot ist der gültige allgemeine bauaufsichtliche Nachweis der angebotenen Konstruktion
beizufügen.
Bekleidung beidseitig mit ....... mm und ....... mm
PROMATECT-H-Brandschutzbauplatten. (*1)
Die Stahlfachwerkkonstruktion ist ............ (*2)
Wandhöhe: ........... m
Wandlänge: .......... m
Hinweise:
*1:  15 mm und  8 mm für oder
  15 mm und 10 mm für F90,
  abhängig von der Stahlkonstruktion
  25 mm und 10 mm für F 180
*2:  Die Stahlfachwerkkonstruktion ist
       - bauseits vorhanden
       - mitzuliefern und zu montieren
  (Stahlprofile angeben)
Menge: 0,000 m²

**01.01.03.005 Brandwand F 90-A, tragend**
Mechanisch hoch beanspruchbare
Brandwand F 90-A,
tragend, nach DIN 4102,
liefern und fachgerecht montieren als
Stahlfachwerkkonstruktion mit einer beidseitigen
Bekleidung aus DURASTEEL-Verbundplatten,
d = 9,5 mm, zementgebunden,
Brandschutzbauplatte beidseitig mit
verzinktem Stahlblech armiert,
wasserbeständig, nichtbrennbar - A1,
qualitätsgesichert nach ISO 9001
und einer Ausfachung mit Mineralwolle.
Angebotene Promat-Konstruktion: 450.91
Amtlicher Nachweis: P-3240/130/14-MPA BS
Dem Angebot ist der gültige allgemeine bauaufsichtliche Nachweis der angebotenen Konstruktion
beizufügen.
Die Stahlfachwerkkonstruktion ist
............................................... (*1)
Wandhöhe: .......... m
Wandlänge: .......... m
Wanddicke: .......... mm
Hinweis:
*1: Die Stahlfachwerkkonstruktion ist
     - bauseits vorhanden
     - mitzuliefern und zu montieren
  (Stahlprofile angeben)
Menge: 0,000 m²

**01.01.03.006 Komplextrennwand F 180-A, tragend**
Mechanisch hoch beanspruchbare
Komplextrennwand F 180-A,
tragend, nach DIN 4102,
liefern und fachgerecht montieren als
Stahlfachwerkkonstruktion mit einer beidseitigen
Bekleidung aus DURASTEEL-Verbundplatten,
d = 9,5 mm, zementgebunden,
Brandschutzbauplatte beidseitig mit
verzinktem Stahlblech armiert,
wasserbeständig,
nichtbrennbar - A1,
qualitätsgesichert nach ISO 9001
und einer Ausfachung mit Mineralwolle.
Angebotene Promat-Konstruktion: 450.92
Amtlicher Nachweis: P-3240/130/14-MPA BS
Dem Angebot ist der gültige allgemeine bauaufsichtliche Nachweis der angebotenen Konstruktion
beizufügen.
Die Stahlfachwerkkonstruktion ist
............................................... (*1)
Wandhöhe: .......... m
Wandlänge: .......... m
Wanddicke: .......... mm

Hinweis:
*1: Die Stahlfachwerkkonstruktion ist
     - bauseits vorhanden
     - mitzuliefern und zu montieren
  (Stahlprofile angeben)
Menge: 0,000 m²

**01.01.03.007 Brandwand F 90-A, Leichtbauvariante**
Mechanisch hoch beanspruchbare
Brandwand F 90-A,
tragend, nach DIN 4102,
liefern und fachgerecht montieren mit
leichtem Ständerwerk mit einer beidseitigen
Bekleidung aus DURASTEEL-Verbundplatten,
d = 9,5 mm, zementgebunden,
Brandschutzbauplatte beidseitig
mit verzinktem Stahlblech armiert,
wasserbeständig,
nichtbrennbar - A1,
qualitätsgesichert nach ISO 9001
und einer Ausfachung mit Mineralwolle.
Angebotene Promat-Konstruktion: 450.93
Amtlicher Nachweis: P-3757/7578-MPA BS
Dem Angebot ist der gültige allgemeine bauaufsichtliche Nachweis der angebotenen Konstruktion
beizufügen.
Wandhöhe: .......... m (*1)
Wandlänge: .......... m
Wanddicke: ca. 105 mm

Hinweis:
*1: Maximale Wandhöhe 3,0 m
Menge: 0,000 m²

**01.01.03.008 Trennwand EW 60 / EI 15**
Mechanisch hoch beanspruchbare
Trennwand EW 60 / EI 15,
nach DIN EN 1363-1 und DIN EN 1364-1,
liefern und fachgerecht montieren aus einer
Unterkonstruktion aus Stahlblechprofilen und
einer einseitigen
Bekleidung aus DURASTEEL-Verbundplatten,
d = 9,5 mm, zementgebunden,
Brandschutzbauplatte beidseitig mit
verzinktem Stahlblech armiert,
wasserbeständig,
nichtbrennbar - A1,
qualitätsgesichert nach ISO 9001.
Angebotene Promat-Konstruktion: 450.94
Amtlicher Nachweis:
Prüfbericht Nr.3100/431/08-MPA BS
Dem Angebot ist der gültige allgemeine bauaufsichtliche Nachweis der angebotenen Konstruktion
beizufügen.
Wandhöhe: .......... m (*1)
Wandlänge: .......... m
Wanddicke: .......... mm

Hinweis:
*1: maximal 3000 mm
Menge: 0,000 m²

**01.01.03.009 Brandwand F 90-A, Leichtbauvariante**
Brandwand F 90-A,
nichttragend, nach DIN 4102,
liefern und fachgerecht montieren
aus einem doppelten Ständerwerk und
PROMATECT-H-Silikat-Brandschutzbauplatten,
zementgebunden,
wasserbeständig Z1 nach DIN EN 12467-12,
Rohdichte ca. 870 kg/m³,
nichtbrennbar - A1,
qualitätsgesichert nach ISO 9001,
einer Ausfachung mit Mineralwolle und einer
beidseitigen, vollflächigen Blechbekleidung.
Die Dicke der PROMATECT-Platten beträgt zwischen
dem Ständerwerk 1 x 10 mm und auf der Wandaußenseite jeweils 1 x 15 mm.
Angebotene Promat-Konstruktion: 450.95
Amtlicher Nachweis: ABP Nr. P-2100/740/15-MPA BS,
sowie Gutachten GA-2100/742/15 AR
Dem Angebot ist der gültige allgemeine bauaufsichtliche Nachweis der angebotenen Konstruktion
beizufügen.
Wandhöhe: .......... m (*1)
Wandlänge: .......... m

Hinweis:
*1: Maximale Wandhöhe 5,0 m
Menge: 0,000 m²

##### 01.01.04

**01.01.04.001 Holzständerwand F 90-B, tragend**
Holzständerwand F 90-B,
nach DIN 4102,
liefern und fachgerecht montieren
mit beidseitig 2 x 12 mm
PROMATECT-H-Silikat-Brandschutzbauplatten,
zementgebunden,
wasserbeständig Z1 nach DIN EN 12467-12,
Rohdichte ca. 870 kg/m³,
nichtbrennbar - A1,
qualitätsgesichert nach ISO 9001,
und einer Ausfachung aus Mineralwolle.
Angebotene Promat-Konstruktion: 460.21
Amtlicher Nachweis: ABP Nr. P-2101/193/16-MPA BS
Dem Angebot ist der gültige allgemeine bauaufsichtliche Nachweis der angebotenen Konstruktion
beizufügen.
Das Ständerwerk ist
.............................................. (*1)
Wandhöhe: .......... m
Wandlänge: .......... m
Hinweis:
*1: Das Ständerwerk ist
      - bauseits vorhanden
      - mitzuliefern und zu montieren
  (Holzquerschnitte angeben)
Menge: 0,000 m²

**01.01.04.002 Holzfachwerkwandbekleidung F 90-B - F 120 B**
Holzfachwerkwandbekleidung F ......-B,
nach DIN 4102,
liefern und fachgerecht montieren aus
PROMATECT-H-Silikat-Brandschutzbauplatten,
zementgebunden,
wasserbeständig Z1 nach DIN EN 12467-12,
Rohdichte ca. 870 kg/m³,
nichtbrennbar - A1,
qualitätsgesichert nach ISO 9001.
Angebotene Promat-Konstruktion: 460.25
Amtlicher Nachweis: ABP Nr. P-3200/0909-MPA BS
Dem Angebot ist der gültige allgemeine bauaufsichtliche Nachweis der angebotenen Konstruktion
beizufügen.

Bekleidung einseitig:
.......... mm PROMATECT-H-Platten (*1)
Wandhöhe: .......... m
Wandlänge: .......... m
Hinweis:
*1: d = 15 mm für F 90
  d = 2x8 mm für F 120
Menge: 0,000 m²

##### 01.01.05

**01.01.05.001 Brüstungselement W 90-A**
Brüstungselement W 90-A,
nach DIN 4102,
liefern und fachgerecht montieren aus
30 mm PROMATECT-L-Silikat-Brandschutzbauplatten,
zementgebunden,
wasserbeständig Z1 nach DIN EN 12467-12,
Rohdichte ca. 450 kg/m³,
nichtbrennbar - A1,
qualitätsgesichert nach ISO 9001.
Angebotene Promat-Konstruktion: 465.1
Amtlicher Nachweis: ABP Nr. P-2100/580/17-MPS BS
Dem Angebot ist der gültige allgemeine bauaufsichtliche Nachweis der angebotenen Konstruktion
beizufügen.
Das Brüstungselement ist mit/ohne unterseitige
Schürze anzubringen.
Brüstungshöhe: .......... mm
Schürzenhöhe: .......... mm
Menge: 0,000 m²

#### 01.02 Glaselemente in Wänden

##### 01.02.01

**01.02.01.001 Brandschutzverglasung F 30, Montageset**
Brandschutzverglasung F 30,
nach DIN 4102,
liefern und fachgerecht montieren
in einer Trennwand F 30
mit einem Rahmen aus
PROMATECT-H-Brandschutzbauplatten
und PROMAGLAS F1-30
Angebotene Promat-Konstruktion: 385.45
Amtlicher Nachweis: ABZ Nr. Z-19.14-2244 des DIBt
Dem Angebot ist der gültige allgemeine bauaufsichtliche Nachweis der angebotenen Konstruktion
beizufügen.
Massivwand / leichte Trennwand
Einbaubereich: .......... (*1)
Bauöffnungsmaß (BÖM): .......... x .......... mm (*2)
Wanddicke: ........... mm (*2)
Glastyp: PROMAGLAS F1-30
Scheibenaufbau: 6/12/6
Beschichtung/Abdeckung des PROMATECT-H Rahmens:
.............................. (*3)

Hinweis:
*1: nach DIN 4103
*2: bitte angeben, siehe technische Unterlagen
*3: bitte angeben
Menge: 0,000 m²

**01.02.01.002 Brandschutzverglasung F 90, Montageset**
Brandschutzverglasung F 90,
nach DIN 4102,
liefern und fachgerecht montieren
in einer Trennwand F 90
mit einem Rahmen aus
PROMATECT-H-Brandschutzbauplatten
und PROMAGLAS F1-90
Angebotene Promat-Konstruktion: 385.95
Amtlicher Nachweis: ABG Nr. Z-19.14-2005 des DIBt
Dem Angebot ist der gültige allgemeine bauaufsichtliche Nachweis der angebotenen Konstruktion
beizufügen.
Massivwand / leichte Trennwand
Einbaubereich: .......... (*1)
Bauöffnungsmaß (BÖM): .......... x .......... mm (*2)
Wanddicke: ........... mm (*2)
Glastyp: PROMAGLAS F1-90
Scheibenaufbau: 6/28/6
Beschichtung/Abdeckung des PROMATECT-H Rahmens:
.............................. (*3)

Hinweis:
*1: nach DIN 4103
*2: bitte angeben, siehe technische Unterlagen
*3: bitte angeben
Menge: 0,000 m²

##### 01.02.02

**01.02.02.001 Brandschutzverglasung G 30, Holzrahmenkonstruktion**
Brandschutzsonderverglasung als
Holzrahmenkonstruktion G 30,
nach DIN 4102,
liefern und fachgerecht montieren
aus einem Holzrahmen mit dem
bauaufsichtlich zugelassenen PROMAGLAS 15.
Der Durchgang der Hitzestrahlung ist reduziert.
Über 15 Minuten erfüllt die Konstruktion das
Kriterium der Temperaturübertragung nach DIN 4102-2.
Angebotene Promat-Konstruktion: 485.15
Amtlicher Nachweis: ABZ Nr. Z-19.14-1641 des DIBt
Dem Angebot ist der gültige allgemeine bauaufsichtliche Nachweis der angebotenen Konstruktion
beizufügen.
Einbaubereich: .......... (*1)
PROMAGLAS 15, Typ: 1-0 / 2-0 (*1)
Abmessungen der Rahmenprofile:
.............................. (*2)
Holzart:
.............................. (*2)
Wandhöhe: .......... m
Wandlänge: .......... m
Abmessungen der freien Glasflächen sowie
Unterteilung der Glasflächen siehe Zeichnung.
Hinweis:
Über die Zulässigkeit zum Einbau der Brandschutzsonderverglasung ist ein positiver Bescheid der
zuständigen Bauaufsichtsbehörde für diesen
Einzelfall einzuholen.
*1: nach DIN 4103
*2: bitte angeben, siehe technische Unterlagen
Menge: 0,000 m²

**01.02.02.002 Brandschutzverglasung G 30, Montageset**
Brandschutzsonderverglasung G 30,
nach DIN 4102,
liefern und fachgerecht montieren
in einer Wand F 30 mit einem Rahmen
aus PROMATECT-H-Streifen
und PROMAGLAS 15.
Der Durchgang der Hitzestrahlung ist reduziert.
Über 15 Minuten erfüllt die Konstruktion das
Kriterium der Temperaturübertragung nach DIN 4102-2.
Angebotene Promat-Konstruktion: 485.16
Amtlicher Nachweis: ABZ Nr. Z-19.14-1801 des DIBt
Dem Angebot ist der gültige allgemeine bauaufsichtliche Nachweis der ausgeschriebenen Konstruktion
beizufügen.
PROMAGLAS 15, Typ: 1-0 / 2-0 (*1)
Einbau in: Massivwand / leichte Trennwand
Wanddicke: .......... mm
Bauöffnungsmaß (BÖM): .......... mm
Hinweise:
Über die Zulässigkeit zum Einbau der Brandschutzsonderverglasung ist ein positiver Bescheid der
zuständigen Bauaufsichtsbehörde für diesen
Einzelfall einzuholen
*1: bitte angeben, siehe technische Unterlagen
Menge: 0,000 m²

**01.02.02.003 Brandschutzverglasung G 30 Ganzglas-Oberlichtverglasung**
Brandschutzverglasung als Ganzglas-
Oberlichtverglasung G 30, im Holzrahmen mit dem
mit dem Promat-SYSTEMGLAS 15, kantenfein,
ohne sichtbaren Randverbund, senkrechter Silikonfuge,
Fugenbreite: b max. 5 mm, nach DIN 4102, liefern und
fachgerecht montieren in einer statisch bemessenen
Wand F 30 in Elementbauweise.
Der Durchgang der Hitzestrahlung wird reduziert.
Für 15 Minuten erfüllt die Konstruktion das
Kriterium der maximal zulässigen
Temperaturübertragung nach DIN 4102-2.
Angebotene Promat-Konstruktion: 485.17
Amtlicher Nachweis: ABZ Nr. Z-19.14-2017 des DIBt
Dem Angebot ist der gültige allgemeine bauaufsichtliche Nachweis der ausgeschriebenen Konstruktion
beizufügen.
Promat-SYSTEMGLAS 15 Typ: 1-0 / 2-0 (*2)
Einbau in Massivwand / leichte Trennwand
Abmessungen der Rahmenprofile:
.............................. (*2)
Holzart: .............................. (*2)
Glaswandhöhe: .......... m
Glaswandlänge: .......... m
Brüstungshöhe: .......... m (*1)

Hinweise:
Über die Zulässigkeit zum Einbau der Brandschutzsonderverglasung ist ein positiver Bescheid der
zuständigen Bauaufsichtsbehörde für diesen
Einzelfall notwendig.
*1: 1500 mm bis 2500 mm
*2: bitte angeben, siehe technische Unterlagen
Menge: 0,000 m²

**01.02.02.004 Brandschutzverglasung F 30, Montageset**
Brandschutzverglasung F 30,
nach DIN 4102,
liefern und fachgerecht montieren in einer
leichten Trennwand oder Massivwand, F 30,
mit einem Rahmen aus PROMATECT-H-Streifen
und PROMAGLAS 30.
Angebotene Promat-Konstruktion: 485.46
Amtlicher Nachweis: ABZ Nr. Z-19.14-513 des DIBt
Dem Angebot ist der gültige allgemeine bauaufsichtliche Nachweis der angebotenen Konstruktion
beizufügen.
Einbaubereich: .......... (*1)
PROMAGLAS 30, Typ: 1-0 / 3-0 / 5-0 / 10-0 (*2)
Einbau in: Massivwand / leichte Trennwand
Wanddicke: .......... mm
Bauöffnungsmaß (BÖM): .......... mm
Hinweis:
*1: nach DIN 4103
*2: bitte angeben, siehe technische Unterlagen
Menge: 0,000 m²

**01.02.02.005 Brandschutzverglasung F 60, Montageset**
Brandschutzverglasung F 60,
nach DIN 4102,
liefern und fachgerecht montieren
in einer leichten Trennwand, oder
Massivwand, F 60,
mit einem Rahmen aus
PROMATECT-H-Brandschutzbauplatten
und PROMAGLAS 60/25
Angebotene Promat-Konstruktion: 485.76
Amtlicher Nachweis: ABG Nr. Z-19.14-1222 des DIBt
Dem Angebot ist der gültige allgemeine bauaufsichtliche Nachweis der angebotenen Konstruktion
beizufügen.
Einbaubereich: .......... (*1)
PROMAGLAS 60/25, Typ: 1-0 / 2-0 / 3-0 (*2)
Einbau in: Massivwand / leichte Trennwand
Wanddicke: .......... mm
Bauöffnungsmaß (BÖM): .......... mm
Hinweis:
*1: nach DIN 4103
*2: bitte angeben, siehe technische Unterlagen
Menge: 0,000 m²

**01.02.02.006 Brandschutzverglasung F 90, Montageset**
Brandschutzverglasung F 90,
nach DIN 4102,
liefern und fachgerecht montieren
in einer leichten Trennwand F 90 mit
einem Rahmen aus PROMATECT-H-Streifen
und PROMAGLAS 90/35.
Angebotene Promat-Konstruktion: 485.95
Amtlicher Nachweis: ABZ Nr. Z-19.14-532 des DIBt
Dem Angebot ist der gültige allgemeine bauaufsichtliche Nachweis der angebotenen Konstruktion
beizufügen.
Einbaubereich: .......... (*1)
PROMAGLAS 90/35, Typ: 1-0 / 2-0 / 3-0 / 10-0 (*2)
Wanddicke: .......... mm
Bauöffnungsmaß (BÖM): .......... mm
Hinweis:
*1: nach DIN 4103
*2: bitte angeben, siehe technische Unterlagen
Menge: 0,000 m²

**01.02.02.007 Brandschutzverglasung F 90, Montageset**
Brandschutzverglasung F 90,
nach DIN 4102,
liefern und fachgerecht montieren
in einer Massivwand F 90 mit
einem Rahmen aus PROMATECT-H-Streifen
und PROMAGLAS 90/35.
Angebotene Promat-Konstruktion: 485.96
Amtlicher Nachweis: ABZ Nr. Z-19.14-532 des DIBt
Dem Angebot ist der gültige allgemeine bauaufsichtliche Nachweis der angebotenen Konstruktion
beizufügen.
Einbaubereich: .......... (*1)
PROMAGLAS 90/35, Typ: 1-0 / 2-0 / 3-0 / 10-0 (*2)
Wanddicke: .......... mm
Bauöffnungsmaß (BÖM): .......... mm
Hinweis:
*1: nach DIN 4103
*2: bitte angeben, siehe technische Unterlagen
Menge: 0,000 m²

USt %: 19,00
